# A4, Zuflussregulierungsanlage AS Wiehl/B. - AS Gum.
Angebotsaufforderung (GAEB 90, DA83)
Währung: EUR
Auftraggeber: Autobahn GmbH des Bundes

## A4, Zuflussregulierungsanlage AS Wiehl/B
Datum: 29.05.26

*Hinweis*
Die in den folgenden OZ aufgeführten Anlagen
Pfichtenheft und Wartungsvertrag sind nur analog zur
vorliegenden Anlage als Kalkulationsgrundlage und
Orientierungsgröße der Anforderungen zu betrachten und
nicht 1:1 anzuwenden.

### Abschnitt 00 A4 Zuflussregulierung AS Biel/Gum.

*Hinweis*
Die Erstellung der jeweiligen Verkehrszeichen- und
Ausführungspläne wird nicht gesondert vergütet, sondern
ist mit der Aufwandsentschädigung für die Planung und
Kalkulation abgegolten.

#### Unterabschnitt 00.00 Anlagenaufbau

**00.00.0001 Baustellen-, Gelbmarkierungen**
Einrichtung zur Verkehrssicherung und Verkehrsführung
nach RSA und ZTV-SA bei Bauarbeiten auf zweibahnigen
Straßen, unter Aufrechterhaltung des Richtungs- und
Anschlussstellenverkehrs aufbringen, aufstellen,
montieren usw., sowie umbauen, ggfls. auch schrittweise
mit den evtl. erforderlichen Zwischenzuständen,

hier in dieser OZ ist der Aufwand für das Aufbringen,
Applizieren etc. der Gelb-Markierungs-Bestandteile der
Einrichtung zu kalkulieren,

Markierungen gem. Verkehrszeichenplan des AN,
die Psch enthält ALLE in dieser Phase aufzubringenden
Gelb-, Baustellenmarkierungen, Typ II-Markierung,
der AN macht vor Einrichtung Angaben über den
vom ihm vorgesehenen Markierungs-Typ bzgl.Hersteller,
Typ-, Produktname, Prüfzeugnisse etc..

Hier berechnet der AN gem. der Planung seiner
Verkehrsführungs- und Steuerungseinrichtungen den
Aufwand für ALLE Gelbmarkierungen der beiden Anlagen
auf der BAB (eine je Fahrtrichtung).
Menge: 1,000 Psch

**00.00.0002 Baustellen-, wegw. Beschilderung**
Wie vor, hier jedoch SÄMTLICHE für die beiden Anlagen
auf der BAB erforderlichen mobilen bzw. nicht
dauerhaften Beschilderungs-Einrichtungen,
Bestandteile nach VZ-Plan des AN,

Einrichtung geht später wieder in AN-Eigentum über,
Ersatz abhandengekommener Teile der Einrichtung wird
nicht besonders berechnet,
Verkehrszeichen, -einrichtungen und Geräte werden vom
AN gestellt,
hierzu gehört auch das regelkonforme "Deaktivieren"
oder "Ausser-Kraft-Setzen" durch geeignete rote Kreuze
o.ä. der wegweisenden Beschilderung,
einschl. der programmierbaren und vom Gesamtsystem
steuerbaren LED-Tafeln, Vorwarner etc., siehe dazu auch
die Mindestanforderungen im "Pflichtenhaft" in den
Anlagen,
Kontrollf.-Chips liefern, mit AG abgestimmt montieren,
ggfls. erforderliche Zwischen-Umstellungen der B- und
V-Spuren von den AS in beiden FR'en werden NICHT
gesondert vergütet.
Unterhalten / Aufnehmen der Einrichtung wird nach ges.
OZ abgerechnet.
Menge: 1,000 Psch

**00.00.0003 Transp. Schutzeinrichtungen**
Wie vor, Verkehrseinrichtung herstellen, hier jedoch
SÄMTLICHE Transportable Schutzeinrichtungen (TSE)
einschl. Endausbildung(en)aufstellen, montieren etc.,
die OZ umfasst wie vor die Anlagen/Einrichtungen auf/in
beide(n) FR der BAB,
Anordnung, Länge, Material und Anforderungsprofil z.B.
Aufhaltestufe, Wirkungsbereich etc. für die beiden
Anlagen auf der BAB nach Verkehrszeichenplan gem. der
Ausführungsplanung des AN zur sicheren Verkehrstrennung
der Verkehrsströme sowie zum sicheren Ausleiten des
jeweiligen Verkehres über 44 to zul. Gesamtgewicht.
Menge: 1,000 Psch

**00.00.0004 Gewichts-Erfassung-, Messanlage**
Wie vor, Verkehrseinrichtung herstellen, hier jedoch
SÄMTLICHE für die Fahrzeuggewichts- und
Geschwindigkeitserfassung erforderlichen Geräte
komplett und fachgerecht BETRIEBSBEREIT einschl. Trag-
und Standelementen aufstellen, montieren etc.,
ggfls. erforderliche Erd-, Gründungsarbeiten werden
nicht gesondert vergütet,
die OZ umfasst wie vor die Anlagen/Einrichtungen auf/in
beide(n) FR der BAB,
Fahrzeugdetektion für Fahrzeuge mit einem Gewicht über
44  to zul. Gesamtgewicht mittels Achslastsensoren
(WIM = Weight in Motion - System) sowie
Laserscantechnologie zur Plausibilitätsprüfung,
einschl. Einrichtungen zur Geschwindigkeitsmessung zur
Sicherstellung des rechtzeitigen Anhaltens,
einschl. aller Anlagen für eine Kameraerfassung des/der
Fahrzeugs/e vor und hinter der WIM-Anlage, i.B. der
Schranke(n), auch Kennzeichen, Fahrzeug, auch seitl.,
einschl. aller erforderlichen Einrichtungen zur
Datenübertragung sowie zur Energieversorgung nach Wahl
und Ausführungsplanung des AN, hierzu gehören auch
ggfls. erforderliche Kabelbrücken etc. über den
Fahrbahnen,

der AN berücksichtigt, dass für die Systeme AG-seits
KEINE Strom-/ Energieversorgung bereitgestellt werden
kann,
siehe dazu auch die jeweiligen Mindestanforderungen der
v.g. Komponenten im "Pflichtenheft" in den Anlagen.
Menge: 1,000 Psch

**00.00.0005 Anlagen-Steuerung**
Wie vor, Verkehrseinrichtung herstellen, hier jedoch
SÄMTLICHE für die Anlagensteuerung erforderlichen
Geräte kompl. und fachger. betriebsbereit aufstellen,
montieren etc.,
die OZ umfasst wie vor die Anlagen/Einrichtungen auf/in
beide(n) FR der BAB,
hier berechnet der AN den Anteil an
Steuerungskomponenten für die Anlage zwischen der
Erfassung der Daten und dem Umsetzen in die entspr.
"Handlung" der Schrankenanlage einschl.
Lichtsignalreaktion mittels Industrierechner einschl.
der zugeh. Schaltschränke sowie den zugeh.
Steuerungsgeräten wie Touch-Panels zur Überwachung und
Dokumentation der verschiedenen Erfassungs- bzw.
Anlagenzustände,
einschl. Funkfernbedienung zur Steuerung der
Einzelkomponenten der Anlage(n),
einschl. aller erforderlichen Einrichtungen zur
Energieversorgung nach Wahl und Ausführungsplanung des
AN,
der AN berücksichtigt, dass für die Systeme KEINE
Strom-/ Energieversorgung bereitgestellt werden kann,
siehe dazu auch die zugeh. Mindestanforderungen im
"Pflichtenheft" in den Anlagen.
Menge: 1,000 Psch

**00.00.0006 Ausleitung, Schranken, Beleucht..**
Wie vor, Verkehrseinrichtung herstellen, hier jedoch
SÄMTLICHE für die Fahrzeugausleitung und
Lichtsignalsteuerung einschl. aller für die
Beleuchtungseinrichtungen erforderlichen Geräte kompl.
und fachger. betriebsbereit einschl. der zugehörigen
Trag- und Standelemente aufstellen, montieren etc.,
ggfls. erforderliche Erd-, Gründungsarbeiten werden
nicht gesondert vergütet,
die OZ umfasst wie vor die Anlagen/Einrichtungen auf/in
beide(n) FR der BAB:
- sämtl. Lichtsignalanlagen mit LED-Technik einschl.
Masten,
- sämtl. steuerbare Vertikalschranken mit
LED-Blinklichtern einschl. Standfüßen,
- sämtl. Beleuchtungseinrichtungen für die
Schrankenanlagen einschl. Standfüßen,
einschl. aller erforderlichen Einrichtungen zur
Energieversorgung nach Wahl und Ausführungsplanung des
AN,
der AN berücksichtigt, dass AG-seits für die Systeme
KEINE Strom-/ Energieversorgung bereitgestellt werden
kann,
siehe dazu auch die zugeh. Mindestanforderungen der
o.g. Bestandteile im "Pflichtenheft" in den Anlagen.
Menge: 1,000 Psch

**00.00.0007 Umleitungs-, Sperreinrichtung AS**
Wie vor, Verkehrseinrichtung herstellen, hier jedoch
SÄMTLICHE für die Sperrung der beiden AS-Zufahrten in
FR der Brücke sowie der zugehörigen
Umleitungsbeschilderung zwischen den AS`en
erforderlichen Geräte und Einrichtungen aufstellen,
montieren etc.,
Vor-, Unterhaltung wird gesondert vergütet,
Sperr- und Umleitungseinrichtungen gem. RSA und ZTV-SA
nach der Planung (Verkehrszeichenpläne) des AN.
Menge: 2,000 St

**00.00.0008 Containeranlage**
Wie vor, Verkehrseinrichtung herstellen, hier jedoch
SÄMTLICHE für die beiden Containeranlagen
erforderlichen Geräte und Einrichtungen aufstellen,
montieren etc.,
die OZ umfasst wie vor die Anlagen/Einrichtungen auf/in
beide(n) FR der BAB,
ggfls. erforderliche Erd-, Gründungsarbeiten werden
nicht gesondert vergütet,
Bürocontainer betriebsbereit nach
Arbeitsstättenverordnung für das auf der Baustelle
tätige Bedienpersonal, einschl. aller
Versorgungseinrichtungen sowie der
Energieversorgungaufbauen aufbauen, montieren etc.,
der AN berücksichtigt, dass AG-seits für die Ver- und
Entsorgungssysteme KEINE Strom-/ Energie- oder sonst.
Versorgung bereitgestellt werden kann
siehe dazu auch die zugeh. Mindestanforderungen der
v.g. Container im "Pflichtenheft" in den Anlagen.
Menge: 1,000 Psch

**00.00.0009 Umrüsten von 44 auf 7,5 to**
Anlagen und Einrichtungen der v.g. OZ' en sowie der
Folge- OZ:
- Beschilderung,
- Schutz- und Leiteinrichtungen,
- sämtl. Einrichtungen zur Fahrzeugdatenerfassung,
- Datensteuerung und -übertragung,
- sämtl. Einrichtungen zur daraus resultierenden
Datenumsetzung, sprich Signalisierung und
Fahrzeugausleitung,
umrüsten, umbauen, programmieren etc. für den Fall,
dass die Höchstbelastungsgrenze bzw.
Schadensentwicklung des Bauwerkes es erforderlich
macht, die Grenze der Zwangsableitung von 44 auf 7,5 to
zul. Gesamtgewicht je Fahrzeug absenken zu müssen,
sonst wie vor in den jeweiligen OZ`en.
Menge: 1,000 Psch

**00.00.0010 Mess-/Ausleiteanlage AS-Zufahrt**
Wie vor, Verkehrseinrichtung herstellen, hier jedoch
SÄMTLICHE für die Fahrzeuggewichts- und
Geschwindigkeitserfassung erforderlichen Einrichtungen
und Geräte sowie Ausleitung der dabei erfassten Kfz >
44 to komplett und fachgerecht BETRIEBSBEREIT einschl.
Zuleitungen, Stromversorgung etc. sowie Trag- und
Standelementen aufstellen, aufbauen, montieren etc.,
ggfls. erforderliche Erd-, Gründungsarbeiten werden
nicht gesondert vergütet,
die OZ umfasst in dieser OZ alle Einrichtungen wie in
den Positionen 00.00.0001 bis einschl. 00.00.0006
beschrieben für die
-- Gelb-Markierungen,
---Beschilderungen,
-- ggfls. erford. transp. Schutzeinrichtungen,
-- Fahrzeug-Gewichtserfassung (Messanlage),
-- Steuerungsanlage und
-- Ausleitung mittels Schranken und LSA der Fahrzeuge
über 44 to
über das Provisorium im Inseldreieck zwischen der
jeweiligen Zu- und Abfahrtsrampe der AS`en,
Herstellung, Aufbau der Anlage nach der
Ausführungsplanung und den Verkehrszeichenplänen des
AN.
Menge: 2,000 St

*Hinweis*
Die EP gelten unabhängig von der Grenzwertgröße der
Fahrzeuge, also unabhängig, ob auf 44 oder 7,5 to zul.
Ges.Gewicht bemessen und ausgeleitet bzw. angezeigt
wird.

#### Unterabschnitt 00.01 Anlagenvor-, unterhaltung, Wartung

**00.01.0001 Gelbmarkierungen unterhalten**
Einrichtungen zur Gelb-/Baustellenmarkierung auf beiden
Richtungen der BAB vor- und unterhalten, ggfls.
nachkleben, erneuern etc.,
der EP gilt für alle für die Massnahme aufgebrachten
Markierungs-Einrichtungen in Summe je Monat.
Menge: 15,000 Mt

**00.01.0002 Beschilderung unterhalten**
Wie vor, jedoch sämtl. Einrichtungen für die
Baustellen-Beschilderung auf beiden Seiten der BAB vor-
und unterhalten sowie betreiben, bei Beschädigungen
instandsetzen und/oder austauschen etc.,
der EP gilt für alle Beschilderungs-Einrichtungen der
OZ 00.00.0002 in Summe je Monat.
Menge: 15,000 Mt

**00.01.0003 TSE unterhalten**
Wie vor, jedoch sämtl. Einrichtungen für die transp.
Schutzeinrichtungen auf beiden Seiten der BAB vor- und
unterhalten, bei verschub wieder lagegerecht
ausrichten,  bei Beschädigungen instandsetzen und/oder
austauschen etc.,
der EP gilt für alle TSE-Einrichtungen der OZ
00.00.0003 in Summe je Monat.
Menge: 15,000 Mt

**00.01.0004 Messanlage unterhalten**
Wie vor, jedoch sämtl. Einrichtungen für die
Fahrzeugdatenerfassung / Messeinrichtung auf beiden
Seiten der BAB vor- und unterhalten sowie betreiben,
warten, bei Beschädigungen instandsetzen und/oder
austauschen etc.,
zur Instandhaltung und Wartung siehe auch die
Anforderungen im "Wartungsvertrag" in den Anlagen,
der EP gilt für alle Datenerfassungs- und
Mess-Einrichtungen der OZ 00.00.0004 in Summe je Monat.
Menge: 15,000 Mt

**00.01.0005 Anl.-Steuerung unterhalten**
Wie vor, jedoch sämtl. Einrichtungen für die
Anlagensteuerung auf beiden Seiten der BAB vor- und
unterhalten sowie betreiben, warten, bei Beschädigungen
instandsetzen und/oder austauschen etc.,
zur Instandhaltung und Wartung siehe auch die
Anforderungen im "Wartungsvertrag" in den Anlagen,
der EP gilt für alle Steuerungs-Einrichtungen der OZ
00.00.0005 in Summe je Monat.
Menge: 15,000 Mt

**00.01.0006 Schranken, LSA, Beleuchtung**
Wie vor, jedoch sämtl. Einrichtungen für die
Schrankenanlagen, Signalisierungen und Beleuchtung auf
beiden Seiten der BAB vor- und unterhalten sowie
betreiben, warten, bei Beschädigungen instandsetzen
und/oder austauschen etc.,
zur Instandhaltung und Wartung siehe auch die
Anforderungen im "Wartungsvertrag" in den Anlagen,
der EP gilt für alle Schranken, LSA- und
Beleuchtungs-Einrichtungen der OZ 00.00.0006 in Summe
je Monat.
Menge: 15,000 Mt

**00.01.0007 Uml.- Sperreinrichtung unterhalten**
Wie vor, jedoch sämtl. Einrichtungen für die Sperr- und
Umleitungsbeschilderung auf beiden Seiten der Brücke
für die Sperrung des jeweiligen AS-Armes vor- und
unterhalten sowie betreiben, warten, bei Beschädigungen
instandsetzen und/oder austauschen etc.,
der EP gilt für alle Einrichtungen jeweils EINER
Sperr-/Umleitungseinrichtung der OZ 00.00.0007 in Summe
je Monat.
Menge: 30,000 Mt

**00.01.0008 Containeranlage unterhalten**
Wie Vorpositionen, jedoch sämtl. Einrichtungen für die
Containeranlagen auf beiden Seiten der BAB vor- und
unterhalten sowie betreiben, warten, bei Beschädigungen
instandsetzen und/oder austauschen etc.,
zur Instandhaltung und Wartung siehe auch die
Anforderungen im "Wartungsvertrag" in den Anlagen,
der EP gilt für alle zughörigen Einrichtungen der
Container der OZ 00.00.0008 in Summe je Monat.
Menge: 15,000 Mt

**00.01.0009 Bedien-, Aufsichtspersonal**
Geschultes Bedienpersonal für die Containeranlagen in
beiden FR`en der BAB stellen und durch das Personal die
entsprechend erforderlichen Aufgaben durchführen
(lassen),
Einweisung und Schulung des Personals in der
Anlagentechnik, Funktionsweise, den
Programmen/Software, der Systembedienung,
Fehlererkennung/-behebung, Wartung und Instandhaltung
etc. wird nicht gesondert vergütet,
Einsatz des Personals im Mehrfach-Schichtbetrieb im
24h/7d- Modus zum Sicherstellen eines dauerhaften,
ununterbrochenen Betriebes der beiden Anlagen,
einschl. Nacht-, Sonn- und Feiertagseinsatz,
die OZ gilt für sämtl. einzusetzende Personal beider
Anlagen in Summe je Monat,
zu den Anforderungen an das Personal und die Aufgaben
siehe auch die Bedingungen im "Pflichtenheft" in den
Anlagen.
Menge: 15,000 Mt

**00.01.0010 Kontrollfahrten**
Kontrollfahrten nach ZTV-SA auf der BAB, also für alle
Bestandteile der Einrichtungen in beiden FR je nach
Witterung / Wettereinflüssen ggfls. auch mehrmals
TÄGLICH durchführen und die vorh. Einrichtungen aller
Anlagen für die
-- Schrankenanlagen in beiden FR der BAB kompl.,
-- Sperr- und Umleitungseinrichtung der beiden
AS-Zufahrten bzw. Umleitungsstrecken zwischen den
AS`en,
-- Mess-/Ausleiteeinrichtungen auf den Zufahrtsrampen
der beiden AS'en,
kontrollieren,
Dokumentation / Nachweis der tägl. Fahrt(en) in einem
der beiden Container auf der Hfb.
Menge: 15,000 Mt

**00.01.0011 Unterhaltung Anlage Zufahrtsrampe**
Wie vor, jedoch sämtl. Einrichtungen für die
Mess-/Ausleiteanlagen auf den Zufahrtsrampen der AS`en
vor- und unterhalten sowie betreiben, warten, bei
Beschädigungen instandsetzen und/oder austauschen etc.,
der EP gilt für je eine Anlage der OZ 00.00.0010 für
alle Bestandteile der jeweiligen Anlage.
Menge: 30,000 Mt

#### Unterabschnitt 00.02 Anlagenunterhaltung, ab 2028

**00.02.0001 Gelbmarkierung unterhalten, ab 2028**
Gelb-/Baustellenmarkierungen unterhalten wie
00.01.0001, jedoch für den Zeitraum ab 2028.
Menge: 24,000 Mt

**00.02.0002 Beschilderung unterhalten, ab 2028**
Beschilderung unterhalten wie 00.01.0002, jedoch für
die Zeit ab 2028.
Menge: 24,000 Mt

**00.02.0003 TSE unterhalten, ab 2028**
TSE unterhalten wie 00.01.0003, jedoch für die Zeit ab
2028
Menge: 24,000 Mt

**00.02.0004 Messanlage unterhalten, ab 2028**
Messanlage unterhalten wie 00.01.0004, jedoch für die
Zeit ab 2028
Menge: 24,000 Mt

**00.02.0005 Anl.-Steuerung unterhalten, ab 2028**
Anlagensteuerung unterhalten wie 00.01.0005, jedoch für
die Zeit ab 2028
Menge: 24,000 Mt

**00.02.0006 Schranken-, Beleuch.-anl., ab 2028**
Schrankenanlage unterhalten wie 00.01.0006, jedoch für
die Zeit ab 2028
Menge: 24,000 Mt

**00.02.0007 Uml.- Sperreinr.unterh., ab 2028**
Sperr-, Umleitungseinrichtung unterhalten wie
00.01.0007,
Unterhaltung EINER Anlage,
jedoch für die Zeit ab 2028
Menge: 48,000 Mt

**00.02.0008 Containeran. unterhalten, ab 2028**
Container unterhalten wie 00.01.0008, jedoch für die
Zeit ab 2028
Menge: 24,000 Mt

**00.02.0009 Bedien-, Aufsichtspersonal, ab 2028**
Bedienpersonal stellen und Aufgaben wahrnehmen wie
00.01.0009, jedoch für die Zeit ab 2028
Menge: 24,000 Mt

**00.02.0010 Kontrollfahrten ab 2028**
Kontrollfahrten wie 00.01.0010 durchführen und
dokumentieren, jedoch für 2028 und 2029.
Menge: 24,000 Mt

**00.02.0011 Anl. Zufahrtsrampe unterh.**
Mess-/Ausleiteanlagen auf den Zufahrtsrampen der AS`en
unterhalten wie OZ 00.01.0011, jedoch ab 2028,
der EP gilt für EINE Anlage auf einer Zufahrtsrampe.
Menge: 48,000 Mt

*Hinweis*
Die EP gelten unabhängig von der Grenzwertgröße der
Fahrzeuge, also unabhängig, ob die Anlagen / Geräte /
Einrichtungen auf 44 oder 7,5 to zul. Ges.Gewicht
bemessen / kalibriert wurden.

#### Unterabschnitt 00.03 Anlagendemontage

**00.03.0001 Baustellen-, Gelbmarkierungen**
Sämtliche für die Maßnahme aufgebrachten
Gelbmarkierungen kompl. und fachger., fahrbahnschonend
wieder entfernen,
Räumgut der Verwertung zuführen.
Menge: 1,000 Psch

**00.03.0002 Baustellen-, wegw. Beschilderung**
Wie vor, jedoch Baustellenbeschilderung kompl.
demontieren und von der Baustelle entfernen,
sämtl. bestandteile der OZ 00.00.0002.
Menge: 1,000 Psch

**00.03.0003 Transp- Schutzeinrichtungen**
Wie vor, jedoch temp. Schutzeinrichtungen kompl.
demontieren und von der Baustelle entfernen,
sämtl. Bestandteile der OZ 00.00.0003.
Menge: 1,000 Psch

**00.03.0004 Mess-, Erfassungsanlage**
Wie vor, jedoch Fahrzeugdatenerfassungsanlagen kompl.
demontieren und von der Baustelle entfernen,
sämtl. Bestandteile der OZ 00.00.0004.
Menge: 1,000 Psch

**00.03.0005 Anlagensteuerung**
Wie vor, jedoch Anlagensteuerungselemente kompl.
demontieren und von der Baustelle entfernen,
sämtl. Bestandteile der OZ 00.00.0005.
Menge: 1,000 Psch

**00.03.0006 Schrankenanlage, LSA, Beleucht.**
Wie vor, jedoch Einrichtungen für die Ausleitung, LSA
und Beleuchtung kompl. demontieren und von der
Baustelle entfernen,
sämtl. Bestandteile der OZ 00.00.0006.
Menge: 1,000 Psch

**00.03.0007 Umleitungs-, Sperreinrichtung AS**
Wie vor, jedoch Verkehrseinrichtungen zur Sperrung und
Umleitung des Verkehres beideitig der Brücke in den
AS`en kompl. demontieren und von der Baustelle
entfernen,
sämtl. Bestandteile der OZ 00.00.0007.
Menge: 2,000 St

**00.03.0008 Containeranlage**
Wie vor, jedoch Containeranlagen kompl. demontieren und
von der Baustelle entfernen,
sämtl. Bestandteile der OZ 00.00.0008.
Menge: 1,000 Psch

**00.03.0009 Anlage Zufahrtsrampe**
wie vor, jedoch sämtl. Einrichtungen der OZ 00.00.0010,
die auf einer Zufahrtsrampe i.B. der AS'en hergestellt
wurden, wieder kompl. demontieren und entfernen.
Menge: 2,000 St

USt %: 19,00
